# Liegestaub - GNM
Angebotsaufforderung (GAEB DA XML 3.2, DA83)
Projekt: 2026-...
Währung: EUR
Vergabeart: Beschränkte Ausschreibung
Ausführungsbeginn: 15.06.2026
Ausführungsende: 16.08.2026
Erstellt mit: GXML Toolbox V3.3 R20200224, ORCA AVA 23.2.0 - Professional Edition 23.02.00, 05.03.2026

## 303 GERÜSTARBEITEN

*Hinweis: Hinweis*
Liegestaub - Dachbereiche Goethe-Wohnhaus

Vor Durchführung der denkmalgerechten Instandsetzungsarbeiten am Ensemble Goethe-Wohnhaus ist eine fachgerechte Beseitigung biozidbelasteter Liegestäube (DDT-Belastung gemäß Gutachten 2017) in den Dachgeschossen des Vorder- und Hinterhauses auszuführen. Die Maßnahme ist Voraussetzung für die Freigabe der Flächen für nachfolgende Gewerke und Projektbeteiligte. Aufgrund der hohen Schadstoffkonzentrationen ist die Reinigung unter Einhaltung der entsprechenden Schutzvorschriften als unmittelbare Vorlaufmaßnahme zur Baumaßnahme zu realisieren.

GERÜSTARBEITEN

1. Objektbeschreibung und Verwendungszweck
Zur Durchführung der Liegestaubentsorgung in den Dachbereichen des Goethe-Nationalmuseums ist im Innenhof ein Modulgerüst zu errichten. Dieses dient als zentraler Zugangsweg für Personal und Material sowie als Basis für die Entsorgungslogistik (Schadstoffausbringung).

2. Technische Ausführung des Gerüstsystems
Errichtung eines freistehenden Modulgerüstes. Sofern erforderlich, kann eine Verankerung an der historischen Fassade vorgenommen werden; hierbei sind die Anforderungen des Denkmalschutzes zwingend zu beachten (Abstimmung der Ankerpunkte mit Bauleitung).
Das Gerüst ist mit einem Wandabstand von ca. 0,80 m bis 1,00 m zum Gebäude aufzustellen mit Integration eines Treppenaufgangs für den sicheren Personenzugang. Installation eines Bauaufzugs (Lastenaufzug) zur Beförderung von Sanierungsmaterial, Bauschutt und kontaminiertem Sauggut.
Die Anbindung an die Baustellenbereiche erfolgt über zwei sich gegenüberliegende Dachgauben im Innenhof. Die Übergänge vom Gerüst durch die Gauben in das Dachgeschoss sind fachgerecht mit Absturzsicherungen zu versehen, um einen lückenlosen Schutz zwischen Sanierungsbereich und Gerüststruktur zu gewährleisten.
Das Modulgerüst muss in jeder Ebene mit vorschriftsmäßigen Absturzsicherungen (Geländer, Zwischenholm, Bordbrett) ausgestattet sein.

Der Zugang zum Innenhof erfolgt über eine historische Torfahrt. Diese ist nicht mit Fahrzeugen befahrbar. Manueller Transport: Sämtliches Gerüstmaterial sowie die Aufzugskomponenten müssen händisch oder mit geeigneten kleinteiligen Hilfsmitteln (z. B. Rollwagen) durch die Torfahrt in den Hof transportiert werden. Der Bieter hat diesen logistischen Mehraufwand bei der Kalkulation zu berücksichtigen.

Der für den Aufbau und den Betrieb des Aufzugs benötigte Baustrom wird durch den Auftraggeber (bauseits) zur Verfügung gestellt.

Be- und Entladen erfolgt von der Straße aus (Frauenplan) Unebenen Untergrund (Natursteinpflaster) beachten

*Hinweis: Mitgeltende Normen und Regeln*
Allgemeines

Es gelten alle einschlägigen Normen und technischen Regeln in der zum Vertragsschluss gültigen Fassung einschließlich der Änderungen, Berichtigungen und Beiblätter.
Außerdem sind die Werks- und Verarbeitungsrichtlinien der Hersteller zu beachten und einzuhalten.
Es gilt weiter die VOB, Teil A, B, und C.
Soweit in der Leistungsbeschreibung auf Technische Spezifikationen, z. B. nationale Normen, mit denen Europäische Normen umgesetzt werden, europäische technische Zulassungen, gemeinsame technische Spezifikationen, internationale Normen, Bezug genommen wird, werden auch
ohne den ausdrücklichen Zusatz: "oder gleichwertig", immer gleichwertige Technische Spezifikationen in Bezug genommen. Leitprodukte sind keine Vorgaben und dienen ausschließlich der Orientierung und ergänzenden technischen Beschreibung.

Angaben zu Produkten

Angegebenen Produkte in den Positionen gelten als Leitprodukt für die jeweilige Produktgruppe.
Angebotene Fabrikate müssen gleichwertig und systemkonform sein, auf weitere Angaben von Produkten wird verzichtet.
Wenn in den auszufüllenden Feldern "Fabrikat und Typ" keine Angabe diesbezüglich gemacht wurde, gilt das ausgeschriebene Produktsystem als angeboten.
Sofern in den Positionen des Leistungsverzeichnisses nicht anders beschrieben ist das "Liefern und Einbauen" immer mit einzukalkulieren.

**1 Gerüstturm, Modulgerüst, LK 3**
Modulgerüst im Innenhof mit Treppenaufgang liefern und aufbauen. Das Gerüst dient zur Erschließung der Baustellenbereiche im Dachgeschoss (Zugang über 2 Gauben) mit einem Treppenaufgang und einem Materialaufzug (gesonderte POS) mit Haltepunkten in 2 Etagen. Eine Wandbefestigung ist 3-seitig möglich. Alle Etagen benötigen einen Umlaufenden Absturzschutz. Die Zugänge über Konsolen zu den Fenstern sind einen allseitigen Absturzschutz bis zur Gaube zu versehen. Die Aufstellfläche (Pflaster) ist zu schützen inkl. Ausgleich auf unebener Oberfläche.

Grundfläche:  ca. 3,10x3,0m
Lastklasse:  3
Wandabstand: ca. 1,00m (allseitig)
Gesamthöhe: ca. 5x2,0m+ Fuß = ca. 10,50m
Arbeitshöhe:  ca. 4x2,0+ Fuß = ca. 8,50m
Treppe:  gleichläufig, 4 Etagen
Zugänge :  2 Stück (ca. 7m u. 8,5m)
Aufstellfläche: Unterlage Bohlen/ Tafeln
Leitprodukt:  DOKA Modulgerüst
Menge: 10,500 m

**2 Modulgerüst, Gebrauchsüberlassung**
Gebrauchsüberlassung Gerüstturm mit Treppe

Mietzeit: 8 Wochen
Menge: 84,000 mWo

**3 Materialaufzug, 3 kN**
Materialaufzug mit einer Ladestelle am Boden und 2 Haltestellen, einschl. vorschriftsmäßiger Sicherung, An- und Abtransport, Montage und Demontage. Personentransport verboten.

Nutzhöhe: ca. 8,50m
Zugänge : 2 Stück (ca. 7m u. 8,5m)
Bühnengröße: 1,40 / 0,75 m
Nutzlast:  3 kN
Leitprodukt: GEDA 300z
Menge: 1,000 St

**4 Mietgebühr Materialaufzug, 3 kN**
Gebühr für Miete für Materialaufzug, inkl. Maschinenbruchversicherung; pro angefangene Woche.

Mietzeit: 8 Wochen
Menge: 8,000 StWo

**5 Gerüstbekleidung mit Schutznetz**
Vollflächige Gerüstbekleidung gemäß DIN 4420-1 mit Schutznetz.

Farbe: weiß
Menge: 134,000 m²

**6 Schutznetz Vorhaltung**
Gebrauchsüberlassung vollflächige Gerüstbekleidung mit Schutznetz;

Gebrauchsüberlassung:  8 Wochen
Menge: 1072,000 m²Wo

**7 Konsolgerüst auskrag. Traufe Bauteile, 70cm**
Gerüstverbreiterung/Konsolgerüst vom Gerüst über die Traufe zur Gaube mit allseitigem Absturzschutz, Lastklasse wie Hauptposition.

Konsolentiefe : 0,70 mm
Konsolenbreite : mind. 1,40
Menge: 2,000 Stk

**8 Konsolengerüst 70cm, Gebrauchsüberlassung**
Gebrauchsüberlassung Konsolengerüst

Gebrauchsüberlassung : 8 Wochen
Menge: 16,000 mWo

**9 Übergang Gerüst/ Gaube**
Übergang vom Konsolengerüst zu Gaube aus trittfester Holztafel liefern auf Maß zuschneiden und auf am Gerüst befestigen. Am Ende der Baumaßnahme entsorgen.

Material:  Seekiefer
Stärke: mind. 30mm
Maße: ca. 75x45cm
Menge: 2,000 mWo

**10 Mehraufwand Materialtransporte**
Vergütung für den Mehraufwand des händischen Materialtransportes von der Straßen-, bzw. Ladekante bis zum Innenhof u. zurück.
Menge: 1,000 Psch

*Hinweis: Stundensätze*
Für nicht voraussehbare, evtl. erforderliche Arbeiten,
die nicht im Leistungsverzeichnis erfaßt sind und nur
auf ausdrückliche Anweisung und gegen Nachweis zur
Ausführung kommen, werden Stundenlohnarbeiten
eingesetzt.
Nachweise sind nach Ausführung innerhalb 48 Stunden zur Unterschrift vorzulegen/zuzusenden (auch per Email), zu nummerieren und müssen enthalten:
Name und Berufsbezeichnung des Ausführenden, Datum,
Zeitaufwand und Erläuterungen der ausgeführten Arbeiten.
Nach dieser Frist vorgelegte Belege und von der
Bauleitung nicht abgezeichnete Belege werden
nachträglich nicht anerkannt.
Benötigte Materialien sind nach den Lieferpreisen des
LV abzurechnen.
Stundenlöhne für Meister und Ingenieure
(Aufsichtspersonen) werden nicht gesondert vergütet. In
den angegebenen Stundenlöhnen sind alle Nebenkosten und Zuschläge enthalten.
Gerätekosten verstehen sich einschließlich der
Betriebsstoffe sowie aller Zuschläge, jedoch ohne
Mehrwertsteuer. An- und Abtransport der Geräte sind in
den Preisen enthalten.
Vergütet werden nur Geräte mit einer Verbrauchsaufnahme von mehr als 4 kW, kleinere Maschinen wie Bohr- und Abbruchhammer, Sägen und Trennschleifer werden nicht gesondert vergütet und sind in die Lohnkosten einzurechnen.

**11 Gerüstumbau**
Anfahrt und Umbau des Gerüstes nach Bedarf
Menge: 10,000 h
